# Balkonbeschichtung
Angebotsaufforderung (GAEB 90, DA83)
Währung: EUR

## Balkonbeschichtung
Datum: 28.05.25

*Hinweis*
BAUVORHABEN :  Mariendorfer Damm 19-21
  12109
Berlin
GEWERK  :
Balkonarbeiten(Dachdecker)

Angaben zum Bauwerk
Mehrfamilienhaus mit Gewerbeeinheiten,  4-6-geschossig,
 Baujahr 1996

Allgemeine Hinweise:
Die Sanierung erfolgt im bewohnten Zustand.
Bei der Durchführung der Arbeiten ist auf Sauberkeit
und Ordnung besonderen Augenmerk zu legen. Der
Auftragnehmer ist für die Bausicherung verantwortlich.

Ausführungszeitraum:  21.07.2025 - 13.10.2025

BAUSTELLENSITUATION:

Alle örtlichen Gegebenheiten sind vor Angebotsabgabe zu
besichtigen.

Grundsätzlich sind die Bauarbeiten so wenig wie möglich
beeinträchtigend durchzuführen.

Material- und Gerätetransport und die Aufstellflächen
für Baustelleneinrichtung sind einzukalkulieren.

Chemietoilette, Baustrom sowie Bauwasseranschluss sind
in Absprache mit dem Hausmeister und der Bauleitung zu
organisieren.

Baustellen sind nach Beendigung der Baumaßnahmen sauber
zu hinterlassen.

Hinweis:
Die Arbeiten betreffen ca. 8-9 Einzelbalkone.
Die Terminabstimmung mit den betroffenen Mietern ist
durch den Auftragnehmer rechtzeitig vor Ausführung
sicherzustellen.

*Hinweis*
A) ALLGEMEINE VERTRAGSBEDINGUNGEN
====================================

A1) ALLGEMEINES

Dem Leistungsverzeichnis liegen die "Zusätzlichen
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für in diesem Leistungsverzeichnis ausgeführte
Leistungen gelten, ergänzend zu den jeweiligen
Leistungspositionen bei evtl. Widersprüchen in
nachfolgend genannter Reihenfolge, folgende
Bedingungen:

Diese ""Allgemeinen Vertragsbedingungen"" (A),
Die sich anschließenden ""Allgemeinen technischen
Vertragsbedingungen"" (B),
Die sich anschließenden ""Zusätzlichen technischen
Vertragsbedingungen"" (C),
Die ""Zusätzlichen Vertragsbedingungen für die
Ausführung von Bauleistungen Z-VOB/B"",
Die Baustellenordnung der Covivio Immobilien GmbH in
der jeweils gültigen Fassung.

Mit Erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden in bewohnten Häusern ausgeführt.

Der Auftraggeber (AG) erwartet vom AN tatkräftige
Unterstützung bei den Bemühungen, berechtigten
Mieterwünschen zu entsprechen. Dazu gehören
insbesondere folgende Verpflichtungen:

A3) PREISE

Soweit und sobald Überschreitungen absehbar sind, ist
hierüber der Abteilung Einkauf des AG ein schriftliches
Angebot einzureichen und eine gesonderte Vereinbarung
zu treffen.

In die Einheitspreise sind sämtliche Kosten wie Lohn-,
Material- und Nebenkosten, hierzu zählen auch
erforderliche Hygieneschutzartikel, einzukalkulieren.
Hierzu gehören unter anderem:

Koordination / Terminabsprache(n) mit dem(den)
Mieter(n) / Kundenbetreuer(n) / Bauleiter(n)
Fahrt- und Transportkosten
Tarifliche Zulagen wie beispielsweise
Schmutz-/Staubzulagen, Zulagen für ekelerregende
Arbeiten, etc.,
Abdecken von Einrichtungsgegenständen zum Schutz vor
Beschädigung und Verschmutzung
Besenreine Säuberung der Arbeitsbereiche. Hierzu gehört
auch die Beseitigung von Verunreinigungen des
Treppenhauses und/oder der Hauszuwegungen,
Ausbau und Abtransport sowie die ordnungsgemäße
Entsorgung, einschließlich Kippgebühren, sämtlichen
Bauschutts und schadhafter Teile. Teile, für die sich
der AG eine generelle oder einzelfallbezogene Prüfung
vorbehalten hat, sind bis zu diesem Zeitpunkt,
längstens jedoch für die Dauer von zehn Wochen, vom AN
vorzuhalten und dürfen erst danach entsorgt werden.

Erforderliche Zusatzleistungen, die in den
nachfolgenden Leistungspositionen nicht enthalten sind,
sind als Nachtrag dem zuständigen Bauleiter vor
Ausführung zur Genehmigung aufzugeben. Die Preise für
derartige Zusatzleistungen sind auf der
Kalkulationsbasis des Leistungsverzeichnisses zu
kalkulieren. Diese Positionen sind so ausreichend und
umfassend zu beschreiben, dass sowohl eine
sachlich-fachliche als auch eine kalkulatorische
Nachprüfung durch den Auftraggeber gewährleistet ist.

A4) ABRECHNUNG

Maßgebend für die Abrechnung ist das nach
Fertigstellung der Arbeiten durch den Auftragnehmer zu
erstellende Positionsaufmaß mit der Bestätigung der
Bauleitung, dass die Leistungen durchgeführt wurden.

Der Auftraggeber ist jederzeit berechtigt, ein
gemeinsames Aufmaß zu verlangen.

A5) NACHHALTIGKEIT

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
oder in irgendeiner Form Dritten entgeltlich oder
unentgeltlich zugänglich gemacht werden.

*Hinweis*
B) ALLGEMEINE TECHNISCHE VERTRAGSBEDINGUNGEN
===============================================

B1) ALLGEMEINES

Für Lieferung; Herstellung und Ausführung gelten neben
diesem Leistungsverzeichnis:

Die neuesten DIN-Vorschriften, VDE- und VDI-Richtlinien
Die Vorschriften der zuständigen Behörden (Bauaufsicht,
Gewerbeaufsicht, Brandverhütung, TÜV,
Berufsgenossenschaften und Versorgungsbetriebe, etc.)
Die Bestimmungen der Gerüstbauordnung
Die Festlegungen des jeweiligen Werkstoffherstellers.
Die Werkstoffe müssen den geforderten Bedingungen der
Leistungsbeschreibung entsprechen.

B2) FACHSPEZIFISCHE SACHKUNDENACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist im
Vorfeld mit der Bauleitung abzustimmen.
Baustoffe und Bauteile dürfen nicht in den
Treppenhäusern und/oder auf anderen Verkehrsflächen
gelagert werden.
Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C) TECHNISCHE VORBEMERKUNGEN
===============================

Für Angebot und Ausführung sind besonders zu beachten:

DIN 18299  Allgemeine Regelungen für Bauarbeiten jeder
Art
DIN  4420  Arbeits- und Schutzgerüste
DIN 18350  Putz- und Stuckarbeiten
DIN 18363  Maler- und Lackierarbeiten
DIN 18451  Gerüstarbeiten
DIN 18540  Abdichten von Außenwandfugen im Hochbau mit
Fugendichtstoffen
DIN 18545-2  Abdichten von Verglasungen mit
Dichtstoffen
DIN 18550  Putz, Baustoffe und Ausführung,
Erläuterungen
DIN 55928  Korrosionsschutz von Stahlbauten durch
Beschichtung und
  Überzüge
DIN 55945  Lacke und Anstrichstoffe
DIN 50961  Zinküberzüge auf Eisenwerkstoffe
DIN 68800-3  Holzschutz - Vorbeugender chemischer
Holzschutz

in der jeweils aktuellen Fassung sowie

a) die Verarbeitungsvorschriften der Systemhersteller

b) die technischen Merkblätter des Bundesausschusses
Farbe und
Sachwertschutz

c) die aktuellen VDE- und VDI  Richtlinien, die
Vorschriften der
zuständigen Behörden (z. B. Bauaufsicht,
Gewerbeaufsicht, TÜV),
Berufsgenossenschaften und der Versorgungsbetriebe

d) Verordnung über Sicherheit und Gesundheitsschutz auf
Baustellen

-Der AN (Auftragnehmer) hat sämtliche Regelwerke aus
dem Bereich Arbeits-, Gesundheits- und Umweltschutz zu
beachten. Dies gilt insbesondere für die geltenden
Unfall-Verhütungsvorschriften (UVV),
Arbeitsstätten-Verordnung (ArbStättV) und das Abfall-
und Kreislaufwirtschaftsgesetz (AbfG/KrWG).

-Der AN hat den Nachweis auf Verlangen zu erbringen,
dass er für die bei der Baumassnahme beteiligten
Mitarbeiter das Arbeitsschutzgesetz (ArbSchG) umgesetzt
hat.

-Der AN hat den Nachweis auf Verlangen zu erbringen,
dass er die bei der Baumassnahme beteiligten
Mitarbeiter gemäss  7 der BGV A1 UVV "Allgemeine
Vorschriften" unterwiesen hat.

-Der AN hat den Nachweis auf Verlangen zu erbringen,
dass er nur zugelassene und geprüfte Maschinen und
Einrichtungen während der Baumassnahme einsetzt.

-Bei Notwendigkeit eines vom Sicherheits- und
Gesundheitsschutzkoordinator (SiGeKo) zu erstellenden
Sicherheits- und Gesundheitsschutzplans (SiGePlan) hat
der AN diesen unbedingt  zu berücksichtigen. Notwendige
Änderungen des SiGePlans sind mit dem SiGeKo
abzustimmen.

-Die Aufnahme der Tätigkeit ist dem SiGeKo mindestens
eine Woche vor Tätigkeitsaufnahme schriftlich
anzuzeigen.

Nebenleistungen und Vereinbarungen bei Putz-, Maler-
und Lackierarbeiten

Folgende Leistungen sind neben den Nebenleistungen in
die Einheitspreise einzukalkulieren, wenn in der
Leistungsbeschreibung keine eigene Position dafür
vorgesehen ist:

a) Augenscheinliche Überprüfung aller im Untergrund
eingesetzten Geländer-, Gitterstützen und sonstige
Verankerungen auf fachgerechte Überarbeitbarkeit.

b) Erschwernisse durch Vorhandensein von
Regenfallrohren oder sonstigen Leitungen werden nicht
vergütet.

c) Säuberung des Untergrundes von Staub und
Verschmutzung sowie von lose sitzenden Putz- und
Betonteilen durch Trocken - Reinigung.

d) Das Ausbilden, Aufstellen und wieder entfernen eines
geeigneten Auffangsystems zum Auffangen des anfallenden
Schmutzwassers bzw. der gesamten belasteten
Flüssigkeiten, z. B. Rinnensystem aus chemisch
resistentem Kunststoff oder Folienwannen mit
flüssigkeitsdichtem Anschluss zur Fassadenfläche bei
Nass  Reinigung. Schmutzwasseranlage für o. a.
Reinigungsarbeiten, mit Zusatzmittel / ohne
Zusatzmittel aufstellen und vorhalten zur Vorklärung
des anfallenden Schmutzwassers sowie der belasteten
Flüssigkeiten sowie die bei belasteten Flüssigkeiten
benötigten mobilen Abwasseranlagen, inkl. aller durch
den Betreiber der mobilen Abwasseranlage zu
erbringenden regelmässigen Prüf- und
Probeentnahmekosten, Bedienung der Anlage sowie
Einleitung des vorgeklärten Reinigungswassers in die
Kanalisation entsprechend den jeweils gültigen
Vorschriften. Die Anlage ist nach den jeweils gültigen
Ortsgesetzen bzw. örtlichen Richtlinien abgenommen und
wird entsprechend der Richtlinien `Fassadenreinigung`
durch geeignetes Fachpersonal bedient. Auffangen und
Lagern des Schmutzwassers sowie der gesamten belüfteten
Flüssigkeit in bruchfesten, fest verschliessbaren und
vor Missbrauch gesicherten Behältern bis zur Filterung,
Einleitung und Entsorgung.

e) Das farbige Absetzen eines Bauteils sowie das
Absetzen und Beschneiden von Fenster- und Türfaschen,
Bändern, Gesimsen, Nuten und Sockelflächen.

f) Das Einholen der Genehmigungen für Strassen- und
Bürgersteigabsperrungen, bzw. für die Nutzung von
Nachbargrundstücken.

g) Schutz der in Benutzung genommenen öffentlichen
Verkehrsflächen oder anderer Einrichtungen und
Vorleistungen anderer Unternehmer vor Beschädigung
sowie Beseitigung der Schäden oder Übernahme der Kosten
hierfür.

h) Übernahme der Gebühren für die Benutzung von
öffentlichen Verkehrsflächen oder
Nachbargrundstücken.

i) Notwendige Maßnahmen zum Schutz von Dächern, Rinnen,
Fallrohren, Blechen, Fugenbändern, Fußböden, Geländern,
Stahlzargen, Fenstern, Türen, Beschlägen und sonstigen
Bauteilen vor Verunreinigungen und Beschädigungen durch
die Putzarbeiten, einschl. der erforderlichen Stoffe
oder Schutzanstriche für Verblendungen, Gesimse,
Sohlbänke, eloxierte Teile u.ä. sowie die spätere
Beseitigung.

j) Die Kosten für Aufenthalts- und Lagerräume.

k) Das Wiederherstellen der durch die eigenen Arbeiten
beschädigten Grünanlagen (durch Anlieferungen,
Lagerflächen etc.)

l) Das Herstellen von bis zu 0,50 m² grossen mobilen
Musterflächen nach Vorauswahl vorliegender
Farbvorschläge.

Besondere Hinweise

Bei dieser Ausschreibung wird zur Bedingung gemacht,
dass keine Baustoffe verwendet werden, die

a) voll- oder teilhalogenierte
Fluorchlorkohlenwasserstoffe (FCKW, HFCKW) enthalten
oder unter Verwendung dieser Stoffe hergestellt wurden

b) UF  Montageschäume
(Harnstoff-Formaldehyd-Schaumkunststoff) und Baustoffe
deren  Ausgleichskonzentration für Formaldehyd 0,05
ppm (parts per million; 1,0 mg/kg) im  Prüfraum
überschreitet. (Das Prüfverfahren richtet sich nach der
Richtlinie des Ausschusses für Einheitliche Technische
Baubestimmungen (ETB) zur Begrenzung der
Formaldehydemission in die Raumluft bei Verwendung von
Harnstoff-Formaldehydharz Ortschaum)

c) Lösemittelhaltige Farben und Lacke sind zu
vermeiden. Für eine Verwendung im Einzelfall ist die
Zustimmung vom Auftraggeber einzuholen.

Produkt- und Systemvorgaben

Vor Angebotsabgabe sind die Oberflächen der
Fassadenflächen auf die ausgeschriebene Ausführungsart
des Anstrichsystems hin zu prüfen.

Folgende Fabrikate können verwendet werden:

Brillux
Caparaol
Herbol
Sto
oder gleichwertig

Das angebotene Fabrikat ist vor Angebotsabgabe zu
benennen.

Die Farbtöne sind in Absprache mit der Bauleitung
festzulegen. Für farbige Anstrichsysteme, einschl.
deren Putze gelten folgende Farbtonstufen:

hell getönt  entspricht Hellbezugswerten  51 -100

mittel getönt  entspricht Hellbezugswerten  26 -
50

satt getönt  entspricht Hellbezugswerten  25 - 11

Voll- oder  entspricht Hellbezugswerten  0 - 10
Sonderton

Hellgetönte Beschichtungen werden nicht gesondert
vergütet und sind in den Einheitspreis für weisse
Anstriche einzukalkulieren. Die weiteren Abstufungen
werden gesondert vergütet und sind bei Bedarf gesondert
im LV aufgeführt.

Die o. a. Abstufung gilt nicht für Lacke und Lasuren.
Sind Lack- und Lasurarbeiten von Holz- und
Stahlbauteilen im LV enthalten, sind sämtliche
Farbtonstufen in den Einheitspreis einzukalkulieren.
Sie werden nicht gesondert vergütet.

Untergrundprüfung

Die Überprüfung des vorhandenen Untergrundes auf Mängel
oder nicht ausreichenden Vorleistungen hat der AN
unbedingt durchzuführen. Gemäss VOB Teil B, DIN 1961
4 Nr. 3 sowie VOB Teil C ist der AN verpflichtet vor
Beginn der Arbeiten die örtl. Bauleitung schriftlich
auf Mängel hinzuweisen. Der AN haftet für alle später
auftretenden Schäden in vollem Umfang, wenn die
Mängelmeldung nicht rechtzeitig schriftlich erfolgt
ist.

Artenschutz an Gebäuden

Vor und während der Durchführung von Gerüst-, Fassaden-
oder Dacharbeiten ist durch den AN zu überprüfen, ob
durch die beabsichtigten und beauftragten Maßnahmen
evtl. gebäudebewohnende Tierarten wie z.B. Mauersegler,
Fledermäuse, Schwalben u.A. gestört oder vertrieben
werden. Die Vorschrift des  44 Bundesnaturschutzgesetz
ist zu beachten. Bei drohenden Verstößen gegen diese
Vorschrift ist zwingend die weitere Vorgehensweise mit
der Bauleitung des AG bzw. gemeinsam mit dem Amt für
Umwelt und Grün abzustimmen. Soweit die Umsetzung der
Maßnahmen bereits begonnen hat und die drohende
Beeinträchtigung nicht vor Beginn der Maßnahmen
erkennbar war, sind die Arbeiten umgehend bei Erkennen
eines drohenden Verstoßes gegen  44 BNatSG in dem
entsprechenden Bereich vorübergehend bis zur
abschließenden Klärung der weiteren Vorgehensweise
auszusetzen.

.

### Bereich 1 Mariendorfer Damm

#### Abschnitt 1.1 Rückbauarbeiten

**1.1.10 Probeöffnung Balkone inkl. Laboruntersuchung**
Entnahme einer oder mehrerer Probeöffnungen aus dem
Bestandsaufbau der Balkone zur labortechnischen
Untersuchung auf schadstoffhaltige Materialien. Die
entnommenen Proben sind auf entsorgungsrelevante
Schadstoffe zu analysieren, z._B. MIFA, PAK, Kork,
Asbest etc.

Die Probeöffnungen sind nach der Entnahme provisorisch
zu verschließen und gegen Wassereintritt zu sichern.

Die Abrechnung erfolgt nach der tatsächlich
erforderlichen Anzahl an Probeöffnungen in Rücksprache
mit der Bauleitung, zuzüglich des erforderlichen
Material- und Geräteeinsatzes.
Menge: 1,000 St

**1.1.20 Rückbau und Entsorgung Estrich + Plattenbelag Laubengänge**
Abbruch des Bodenbelags aus Zementestrich, als Estrich
auf Trennschicht, einschließlich des darüberliegenden
Plattenbelags (Steinzeugfliesen), einseitig, im Rahmen
einer Teilabbruchmaßnahme. Mittlere Abbruchdicke ca.
10_cm (Gefälleestrich 6-10_cm). Fläche der Balkone ca.
6,5_m² bis 11_m². Die Leistung umfasst auch den
Trennschnitt zum aufgehenden Sockel.

Erschwernisse durch horizontale und vertikale
Förderwege von der Abbruchstelle zur
Bereitstellungsfläche bzw. zum Ladeplatz; horizontaler
Förderweg ca. 30_m.

Der Rückbau erfolgt von Hand bzw. mit handgeführten
Kleingeräten (ggf. maschineller Geräteeinsatz möglich),
erschütterungsarm gemäß DIN 4150, lärmarm (Lärmpegel
max. 80_dB(A)), staubarm gemäß TRGS 559, ohne
Funkenfreisetzung, ohne Beschädigung des Untergrunds,
ohne Wasserfreisetzung.

Die aufgenommenen Stoffe sind sortenrein aufzunehmen,
zu sammeln, ggf. zu zerkleinern (max. Kantenlänge gemäß
Vorgabe der Verwertungsanlage), in Behältern des
Auftragnehmers zu lagern (Behältergröße nach Wahl des
AN), auf LKW des AN zu verladen. Der Abfall ist nicht
gefährlich, nicht schadstoffbelastet und der Zuordnung
Z 0 (uneingeschränkter Einbau) zuzuordnen.

Transport zur Verwertungs- bzw. Entsorgungsstelle sowie
die fachgerechte Verwertung / Entsorgung der
anfallenden Materialien sind Bestandteil der Leistung.

Abrechnung erfolgt nach Aufmaß.
Menge: 10,000 m3

**1.1.30 Rückbau und Entsorgung Abdichtung und Dämmung**
Rückbau der Polystyrol-Dämmung einschließlich Trennlage
und zweilagiger Bitumen-Dachabdichtung.

Hinweise zur chemischen Analytik gemäß
Schadstoffgutachten sind zu beachten.
Das rückgebaute Material ist ladegerecht bzw. nach
Vorgabe des Auftraggebers zu zerkleinern, ggf.
zwischenzulagern und entsprechend der jeweiligen
AVV-Nummern getrennt zu erfassen und fachgerecht zu
entsorgen.

Die Entsorgung der Materialien erfolgt entsprechend der
jeweils zutreffenden Abfallschlüsselnummern (AVV) und
ist Bestandteil der Leistung.

Die Dämmstärke beträgt ca. 12_cm.

Die Arbeiten sind staubarm gemäß BGI 5047 auszuführen.

Im Einheitspreis sind sämtliche zur Ausführung
erforderlichen Leistungen enthalten, einschließlich
aller eventuell notwendigen Nebenleistungen, Maschinen-
und Geräteeinsatz, persönlicher Schutzausrüstung,
Arbeitsgerüste/-bühnen, Verbrauchsmaterialien sowie
ggf. statisch notwendiger Sicherungsmaßnahmen.

Ausführung staubarm BGI 5047
Menge: 33,000 m²

**1.1.40 Rückbau und Entsorgung Abdichtung**
Rückbau der Trennlage und der zweilagigen
Bitumen-Dachabdichtung.

Hinweise zur chemischen Analytik sind dem
Schadstoffgutachten zu entnehmen.
Das rückgebaute Material ist ladegerecht bzw. gemäß den
Vorgaben des Auftraggebers zu zerkleinern, ggf.
zwischenzulagern sowie entsprechend den jeweils
zutreffenden AVV-Nummern sortenrein zu trennen und
fachgerecht zu entsorgen.

Die Entsorgung der rückgebauten Materialien ist
Bestandteil der Leistung und umfasst Transport,
Abladen, Wiegen, Dokumentation sowie die ordnungsgemäße
Zuführung zu einer zugelassenen Entsorgungs- bzw.
Verwertungsanlage gemäß geltender gesetzlicher
Vorgaben.

Die Dämmstärke beträgt ca. 12_cm.

Die Ausführung erfolgt staubarm gemäß BGI 5047.

Im Einheitspreis sind alle erforderlichen Leistungen
enthalten, einschließlich aller gegebenenfalls
notwendigen Nebenleistungen wie Maschinen- und
Geräteeinsatz, Arbeitsgerüste/-bühnen, persönliche
Schutzausrüstung, Verbrauchsmaterialien sowie ggf.
statisch notwendiger Vorkehrungen.
Menge: 66,000 m²

**1.1.50 Rückbau und Entsorgung Aufkantung**
Rückbau der Aufkantung, bestehend aus Fenster- und
Verwahrungsblechen, Fliesenbelag und Fliesensockel.

Erschwernis durch horizontale und vertikale Förderwege
von der Abbruchstelle zur Bereitstellungsfläche bzw.
zum Ladeplatz; horizontaler Förderweg ca. 30_m.

Der Abbruch erfolgt von Hand bzw. mit handgeführten
Kleingeräten (ggf. ist ein Geräteeinsatz möglich),
erschütterungsarm gemäß DIN 4150, lärmarm (Lärmpegel
max. 80_dB(A)), staubarm gemäß TRGS 559, ohne
Funkenfreisetzung, ohne Beschädigung angrenzender
Bauteile, ohne Wasserfreisetzung.

Die aufgenommenen Stoffe sind sortenrein zu trennen, zu
sammeln, ggf. zu zerkleinern (max. Kantenlänge gemäß
Vorgabe der Verwertungsanlage), in Behältern des AN
zwischenzulagern (Behältergröße nach Wahl des AN), auf
LKW des AN zu verladen. Der Abfall ist nicht
gefährlich, nicht schadstoffbelastet und der Zuordnung
Z 0 (uneingeschränkter Einbau) zuzuordnen.

Die fachgerechte Entsorgung einschließlich Transport,
Zwischenlagerung und Verwertung ist Bestandteil der
Leistung und im Einheitspreis enthalten.
Menge: 130,000 m

**1.1.60 Zulage Entsorgung Schadstoffbelastung, Abdichtung**
*** Bedarfsposition ohne GB
Zulage für die Entsorgung einer mit Schadstoffen
belasteten Balkonabdichtung.

Abrechnung auf Nachweis.
Menge: 1,000 m3

**1.1.70 Zulage Entsorgung Schadstoffbelastung, Dämmung**
*** Bedarfsposition ohne GB
Zulage für die Entsorgung einer mit Schadstoffen
belasteten Balkondämmung.

Abrechnung auf Nachweis.
Menge: 1,000 m3

#### Abschnitt 1.2 Untergrundvorbereitung

**1.2.10 Vorbereitung und Grundierung Bestandsuntergrund**
Abdichtungsflächen inkl. Auftkantungen der Balkone mit
Altabdichtungen verschiedener Einbaujahre und
Hersteller, vollflächig für das neue Abdichtungssystem
vorbereiten. Nicht geeignete Untergründe ggf.
mechanisch abtragen und Untergrund gem.
Hersteller-Verarbeitungsanweisung systemgerecht mit
Grundierung mit entsprechendem Roller gleichmäßig
grundieren.

Verbrauch: mind. 0,5 kg/m²

Die Verarbeitung ist nach den
Verarbeitungs- bzw. Herstellerrichtlinien und den
jeweiligen technischen
Informationen auszuführen.
Menge: 135,000 m²

**1.2.20 Egalisierung und Untergrundausgleich Reparaturspachtel**
Egalisierung und Ausgleich von Unebenheiten,
Lunkern und kleinen Ausbrüchen
bis 20 mm in waagerechten und ggf. senkrechten
Flächen eine zweikomponentige
Grundierung mit  einer Quarzsandmischung gem.
vorgegebenem Mischungsverhältnis gemischt und auf den
vorbehandelten und grundierten Untergrund aufgetragen.

Je nach Herstellersystem, einzusetzender Grundierung,
Anwendungsfall und äußeren Bedingungen können
Materialmengen und -verhältnisse variieren.

Verbrauch gem. Herstellerangaben
je mm Schichtstärke mind. 1,5 kg/m²
Menge: 135,000 m²

**1.2.30 Punktgefälleherstellung Gefällespachtel**
Punktefälleherstellung auf dem waagerechten
Untergrund mittels Gefällespachtelmasse, als
Systemkonponente. Planmäßiges Gefälle mind. 1 %.
Systemzugehörige bzw. mit dem beschriebenen
Abdichtungssystem kompatible Gefällespachtelmasse
liefern und gemäß Herstellerangaben einbauen.
Menge: 66,000 m²

#### Abschnitt 1.3 Abdichtung / Dämmung

**1.3.10 Abdichtung mit Kunststoff-/Elastomerbahnen**
Liefern und Verlegen von Kunststoff- oder
Elastomer-Dichtungsbahnen (z._B. EPDM- oder PVC-Bahnen)
auf vorbereiteten Balkonflächen gemäß DIN 18531.
Bahnverbindungen heißluftverschweißt, vollflächig oder
punktuell verklebt je nach Systemvorgabe.
UV- und witterungsbeständig. Einschließlich aller
Überlappungen und Randanschlüsse.

Planungs - und Beispielfabrikat:

Angeb.
Fabr.:'................................................
..........'

Eine Mischung von Fabrikaten bzw. Typen
ist nicht zugelassen.
Menge: 100,000 m²

**1.3.20 Dampfsperre G200Al voll: Abdichtung der Balkonfläche mit einer Lage Bitumen-Schweißbahn, als Dampfsperre.**
Dampfsperre G200Al punkt:
Abdichtung der Balkonfläche mit einer Lage
Bitumen-Schweißbahn, als Dampfsperre.
Einlage: Glasgewebe 200 g/m² + Alufolie
Vollflächig mit dem Handbrenner aufgeschweißt.
Menge: 33,000 m²

**1.3.30 ZUL Eiskeile 5x5 cm**
Zulage für die Lieferung und fachgerechte Verlegung von
Dämmstoffkeilen (Eiskeilen) in den Eckbereichen, Maß 5
x 5 cm, zur Ausbildung von Hohlkehlen.

Inklusive sämtlicher erforderlicher Materialien,
Nebenleistungen und Geräte.
Die Einarbeitung der Abdichtungslagen über die Keile
ist Bestandteil der Leistung.
Menge: 130,000 m

**1.3.40 PIR-Dämmung, Gefälle, in Dämmstoffklebschaum, dM=100mm**
PIR-Dämmung in Dämmstoffklebschaum, Gefälle-Dämmplatten
aus FCKW- und HFCKWfreiem Polyurethan-Hartschaum (PIR)
nach DIN EN 13165 ohne Deckschichten.
Wärmeleitfähigkeit nach DIN EN 13165 : WLS 026-028
Dicke :  < 80 mm - 0,028 W/(m*K)
Baustoffklasse : B2 (nach DIN 4102-1)
Euroklasse : E (nach EN 13501)
Anwendungstyp : PUR 026 / 027 / 028 DAA ds
Gefälle : 2 %
Mittlere Dicke : 100mm
Nach Verlegeplan im Verband dicht gestoßen in
streifenweise aufgebrachten PUR-Kaltkleber verlegen.

Leitfabrikat: EFYOS GEFÄLLE in SOPREMA
Dämmstoffklebschaum o. glw.

Einbauort: Balkone
Menge: 33,000 m²

**1.3.50 Mehr-/ Minderdicke PIR-Dämmung**
*** Bedarfsposition ohne GB
Mehr- bzw. Minderpreis pro cm Dämmstoffdicke der
PIR-Dämmung der Vorpositionen
Menge: 1,000 m²

**1.3.60 Wandanschlüsse / Aufkantungen**
Herstellen der Abdichtung an aufgehenden Bauteilen
(Wandanschlüsse, Türschwellen etc.) mit passgenau
zugeschnittenen Bahnen und systemgerechter Fixierung
(z._B. Klemmleisten, Anschlussprofile).

Einschließlich sämtlicher Grundierungsarbeiten
laut Herstellerempfehlung.

Der Einbau einer geeigneten Trennlage od. ggf. erf.
Trägerlage
nach Herstellervorgabe in diesem Bereich ist
einzukalkulieren.

Die Abrechnung erfolgt auf Längenmaß.
Menge: 130,000 m

**1.3.70 Wandanschlüsse / Aufkantungen Flüssigkunststoff**
Wandanschlüsse / Aufkantungen Flüssigkunststoff
Herstellen der Abdichtung an aufgehenden Bauteilen
(Wandanschlüsse, Türschwellen etc.) inkl.
Grundierungsarbeiten, mit passgenau zugeschnittenen
Gewebevlieseinlagen und laut Herstellerempfehlung.

Die Abrechnung erfolgt auf Längenmaß.
Menge: 50,000 m

**1.3.80 Durchdringungen mit Flüssigkunststoff abdichten**
Durchdringungen mit Flüssigkunststoff abdichten
Abdichtung von Rohrdurchführungen, Geländerstützen
o._Ä. mit Formteilen oder Detaillösungen gemäß
Herstellervorgaben, inkl. aller erforderlichen
Materialien.
Menge: 15,000 St

**1.3.90 Schutzlage**
Liefern und Verlegen einer mechanisch
widerstandsfähigen Schutzlage (z._B. Bautenschutzmatte)
über der Abdichtung zur Vorbereitung für weitere
Aufbauten (z._B. Plattenbelag, Kies).
Menge: 100,000 m²

#### Abschnitt 1.4 Entwässerung

**1.4.10 Direkteinlauf Anschluss an Fallrohr für Balkone, DN 100**
*** Bedarfsposition ohne GB
Lieferung und fachgerechte Montage der
Balkondetailabläufe.
Der Balkondetailablauf / Auslauf senkrecht, für
Abdichtung mit
Flüssigkunststoffen / Verbundabdichtungen, für Belag
von 2 - 3 mm,
nach DIN EN 1253 mit erhöhtem Qualitätsstandard gemäß
RAL-Gütezeichen GZ-694, aus Stahl feuerverzinkt, mit
langlebiger

Beschichtung gemäß DIN EN ISO 2178 auf Basis einer
2K-Epoxid-Kombination.

inkl. Siebeinheit und im Bereich der Entwässerung:
Flüssigabdichtung
gem. DIN 18195

Leitfabrikat: Fa. LORO X o. glw.
einschließlich sämtlicher erforderlicher Komponenten.
Leitfabrikat für Flüssigabdichtung: TRIFLEX BTS-P o.
glw.
Menge: 1,000 St

**1.4.20 Balkon-Notablauf mit Speier, DN 50**
*** Bedarfsposition ohne GB
Lieferung und fachgerechte Montage der Notabläufe
als Notablauf DN 50, wie folgt:

Abfluss: 3,5 l/s
Wasserhöhe: 75 mm
mit belüfteter Abdeckhaube
Speierlänge: ca. 70 cm

Leitfabrikat: LORO-X o. glw.
Menge: 1,000 St

#### Abschnitt 1.5 Betonplatten

**1.5.10 Betonplatten, 40x40x4,0 cm, grau, Stelzlager**
Betonplatten als Belag für nutzbare Dachflächen,
Verlegung auf Stelzlagern, Bautenschutzmatte
und Trennschicht, einschließlich aller Höhen-
und Längenanpassungen sowie Entgraten
und Anfasen aller Stoßfugen und Schnittstellen.

Zweck:  Terrassenbelag
Vorleistung:  Dachab., Bautenschutzmatte, 8 mm
Folgeleistung:  endfertige Oberfläche
Plattengröße:  40x40x4,0 cm
Farbton:  grau
Rutschfestigkeit:  R 11
Fugenausbildung:  ca. 6 mm
Stelzlager:  Kunststoff, höhenverstell
Max. zulässige Nutzlast: 4 KN/m2 gem. DIN 1055-3
Einbauhöhe:  bis .. m über OK Gelände (vor Ort prüfen)

Leitfabrikat: Stelzlager, Premio o. glw. Betonplatte
Premium Brillare Grau

Angebotenes Produkt:

.........................................

Einbauort: Balkone
Menge: 100,000 m²

**1.5.20 Zulage, Anarbeitung an andere Bauteile**
Zulage, Anarbeitung des Terrassenbelags an andere
Bauteile, wie Gitterroste, Fassadenrinnen, aufgehende
Wände, Fallrohre etc.

Einbauort: Balkone
Menge: 6,000 m

#### Abschnitt 1.6 WPC

**1.6.10 WPC-Terrassendielen inkl. Unterkonstruktion**
*** Bedarfsposition ohne GB
Terrassenbelag aus WPC - Hohldielen liefern und gemäß
Herstellerangaben auf Konstruktionsbalken mittels
Rastklammern bzw. Rastklammer Rand dauerhaft montieren,
einschließlich aller Höhen- und Längenanpassungen sowie
Entgraten und Anfasen aller Stoßfugen
und Schnittstellen.
Bei sichtbarer Verschraubung ist ein
exaktesBSchraubenbild herzustellen.

Unterkonstruktion liefern und einbauen bestehend aus:

- Gummigranulatmatten unter den Auflagerfüßen
- Auflagerfüße, höhenverstellbar zum  Gefälleausgleich
(ca.1,5 %)

- Konstruktionsbalken aus WPC - Hohlkammerprofil
oder Aluprofilen

Beschreibung Dielen:

- Oberfläche:
strukturiert,oszillierend-gebürstet, poliert
- gleichmäßige 5 mm Fuge
- besonders strapazierfähig
- Hohldiele aus Holzpolymerwerkstoff
- durchgefärbt, Farbe dauerhaft witterungsstabil
- Rutschfestigkeitsklasse: R10
Abmessungen:

Breite: ca. 145 mm

Höhe: ca. 21 mm

Farbton: braun hell Holzoptik, laut Farbpalette des
  Herstellers, nach Bemusterung

Angebotenes Fabrikat

..........................................
vom Bieter einzutragen
Menge: 1,000 m²

**1.6.20 Entwässerungsrinne, verzinkt, b=155mm**
*** Bedarfsposition ohne GB
Entwässerungsrinne als Komplettrinne mit Abdeckrost,
aus verzinktem Stahlblech, fixe Bauhöhe, Baubreite ca.
155
mm, als Komplettrinne zur dauerhaften Entwässerung von
Balkonen, mit Kupplungsblech aus Edelstahl, begehbar
sowie rollstuhlbefahrbar. Liefern und nach
Einbauanleitung des Herstellers verlegen.

Länge ca. l = gemäß Fensterbreite
Baubreite: 155 mm

Material: verz. Stahlblech mit erhöhtem
Korrosionsschutz
Bauhöhe: entspricht ca. der Höhe vom Belag (2 bis 3 cm)
Drainageschlitze: beidseitig

Abdeckung: Maschenrost, Maschenweite 30x10mm

Leitfabrikat: ACO
Menge: 1,000 St

**1.6.30 Revisionsöffnung verzinkt, ca. 30 x 30 cm**
*** Bedarfsposition ohne GB
Liefern und montieren von Aqua Drain AR Zarge,
Einarbeitung in die Balkonbodenfläche,
Unterkonstruktion und aller Nebenarbeiten.

Größe: ca. 300 x 300 mm

Material : Stahl, verzinkt

Einschließlich Füllen mit Belagsmaterial.

Produkt: Aqua Drain AR Zarge o. glw.

Angebotenes Fabrikat

..........................................
vom Bieter einzutragen

Einbauort: Balkone
Menge: 1,000 St

#### Abschnitt 1.7 Stundenlohnarbeiten

**1.7.10 Vorarbeiter, Stundenlohnarbeiten**
Für evtl. erforderliche Arbeiten, die nicht im
Leistungsverzeichnis erfasst sind und nur auf
ausdrückliche Anweisung der Bauleitung gegen
Nachweis zur Ausführung kommen.

Berechnet für: Vorarbeiter
Menge: 1,000 h

**1.7.20 Facharbeiter, Stundenlohnarbeiten**
Für evtl. erforderliche Arbeiten, die nicht im
Leistungsverzeichniserfasst sind und nur
auf ausdrückliche Anweisung der Bauleitung
gegen Nachweis zur Ausführung kommen.

Berechnet für: Facharbeiter
Menge: 1,000 h

**1.7.30 Helfer, Stundenlohnarbeiten**
Für evtl. erforderliche Arbeiten, die nicht
im Leistungsverzeichnis erfasst sind und
nur auf ausdrückliche Anweisung der Bauleitung
gegen Nachweis zur Ausführung kommen.

Berechnet für: Helfer
Menge: 1,000 h
